# Deutzer Str. 98, 40229 Düsseldorf
Angebotsaufforderung (GAEB DA XML 3.2, DA83)
Projekt: 017423
Währung: EUR
Nebenangebote zugelassen: ja
Erstellt mit: GXML Toolbox V3.3 R20230829, iTWO_64 V24.0.454, 22.05.2026

## B Deutzer Str. 98 - Dacharbeiten
Datum: 22.05.2026

*Hinweis: A) ALLGEMEINE VORBEMERKUNGEN FÜR*
A) ALLGEMEINE VORBEMERKUNGEN
=================================================================

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Soweit persönliche Schutzausstattung (PSA) erforderlich ist, hierzu zählen auch Artikel zur Wahrung der Notwendigkeiten im Rahmen eines erhöhten Infektionsschutzes, sind diese entsprechend den gesetzlichen Anforderungen bzw. der situativen Notwendigkeit immer einzusetzen.

5) Möbel und sonstiges Mietereigentum, Bodenflächen und angrenzende Bauteile etc. im Bereich der auszuführenden Arbeiten sind durch Folie, evtl. Schaltafeln oder Ähnliches zu schützen.

A3) PREISE

Soweit und sobald Überschreitungen absehbar sind, ist hierüber der Abteilung Einkauf des AG ein schriftliches Angebot einzureichen und eine gesonderte Vereinbarung zu treffen.

In den Einheitspreisen sind sämtliche Kosten, wie Lohn-, Material- und Nebenkosten, hierzu gehören auch erforderliche Hygieneschutzartikel, enthalten, insbesondere auch:

1) Koordination / Terminabsprache(n) mit dem(den) Mieter(n) / Kundenbetreuer(n) / Bauleiter(n)

2) sämtliche Fahrt- und Transportkosten,

3) sämtliche tariflichen Zulagen wie z.B. Schmutz- und Staubzulagen, Zulagen für ekelerregende
Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Zusatzleistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VORBEMERKUNGEN*
B)  ALLGEMEINE TECHNISCHE VORBEMERKUNGEN
=======================================================

B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) TECHNISCHE VORBEMERKUNGEN*
C) TECHNISCHE VORBEMERKUNGEN
===============================

Für Angebot und Ausführung sind besonders zu beachten:

DIN 18299  Allgemeine Regelungen für Bauarbeiten je der Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich Arbeits-, Gesundheits- und Umweltschutz zu beachten. Dies gilt insbesondere für die geltenden Unfall-Verhütungsvorschriften (UVV), Arbeitsstätten-Verordnung (ArbStättV) und das Abfall- und Kreislaufwirtschaftsgesetz (AbfG/KrWG).

-Der AN hat den Nachweis auf Verlangen zu erbringen, dass er für die bei der Baumassnahme beteiligten Mitarbeiter das Arbeitsschutzgesetz (ArbSchG) umgesetzt hat.

-Der AN hat den Nachweis auf Verlangen zu erbringen, dass er die bei der Baumassnahme beteiligten Mitarbeiter gemäss §7 der BGV A1 UVV "Allgemeine Vorschriften" unterwiesen hat.

-Der AN hat den Nachweis auf Verlangen zu erbringen, dass er nur zugelassene und geprüfte Maschinen und Einrichtungen während der Baumassnahme einsetzt.

-Bei Notwendigkeit eines vom Sicherheits- und Gesundheitsschutzkoordinator (SiGeKo) zu erstellenden Sicherheits- und Gesundheitsschutzplans (SiGePlan) hat der AN diesen unbedingt  zu berücksichtigen. Notwendige Änderungen des SiGePlans sind mit dem SiGeKo abzustimmen.

-Die Aufnahme der Tätigkeit ist dem SiGeKo mindestens eine Woche vor Tätigkeitsaufnahme schriftlich anzuzeigen.

Nebenleistungen und Vereinbarungen bei Putz-, Maler- und Lackierarbeiten

Folgende Leistungen sind neben den Nebenleistungen in die Einheitspreise einzukalkulieren, wenn in der Leistungsbeschreibung keine eigene Position dafür vorgesehen ist:

a) Augenscheinliche Überprüfung aller im Untergrund eingesetzten Geländer-, Gitterstützen und sonstige Verankerungen auf fachgerechte Überarbeitbarkeit.

b) Erschwernisse durch Vorhandensein von Regenfallrohren oder sonstigen Leitungen werden nicht vergütet.

c) Säuberung des Untergrundes von Staub und Verschmutzung sowie von lose sitzenden Putz- und Betonteilen durch Trocken - Reinigung.

d) Das Ausbilden, Aufstellen und wieder entfernen eines geeigneten Auffangsystems zum Auffangen des anfallenden Schmutzwassers bzw. der gesamten belasteten Flüssigkeiten, z. B. Rinnensystem aus chemisch resistentem Kunststoff oder Folienwannen mit flüssigkeitsdichtem Anschluss zur Fassadenfläche bei Nass  Reinigung. Schmutzwasseranlage für o. a. Reinigungsarbeiten, mit Zusatzmittel / ohne Zusatzmittel aufstellen und vorhalten zur Vorklärung des anfallenden Schmutzwassers sowie der belasteten Flüssigkeiten sowie die bei belasteten Flüssigkeiten benötigten mobilen Abwasseranlagen, inkl. aller durch den Betreiber der mobilen Abwasseranlage zu erbringenden regelmässigen Prüf- und Probeentnahmekosten, Bedienung der Anlage sowie Einleitung des vorgeklärten Reinigungswassers in die Kanalisation entsprechend den jeweils gültigen Vorschriften. Die Anlage ist nach den jeweils gültigen Ortsgesetzen bzw. örtlichen Richtlinien abgenommen und wird entsprechend der Richtlinien `Fassadenreinigung` durch geeignetes Fachpersonal bedient. Auffangen und Lagern des Schmutzwassers sowie der gesamten belüfteten Flüssigkeit in bruchfesten, fest verschliessbaren und vor Missbrauch gesicherten Behältern bis zur Filterung, Einleitung und Entsorgung.

e) Das farbige Absetzen eines Bauteils sowie das Absetzen und Beschneiden von Fenster- und Türfaschen, Bändern, Gesimsen, Nuten und Sockelflächen.

f) Das Einholen der Genehmigungen für Strassen- und Bürgersteigabsperrungen, bzw. für die Nutzung von Nachbargrundstücken.

g) Schutz der in Benutzung genommenen öffentlichen Verkehrsflächen oder anderer Einrichtungen und Vorleistungen anderer Unternehmer vor Beschädigung sowie Beseitigung der Schäden oder Übernahme der Kosten hierfür.

h) Übernahme der Gebühren für die Benutzung von öffentlichen Verkehrsflächen oder  Nachbargrundstücken.

i) Notwendige Maßnahmen zum Schutz von Dächern, Rinnen, Fallrohren, Blechen, Fugenbändern, Fußböden, Geländern, Stahlzargen, Fenstern, Türen, Beschlägen und sonstigen Bauteilen vor Verunreinigungen und Beschädigungen durch die Putzarbeiten, einschl. der erforderlichen Stoffe oder Schutzanstriche für Verblendungen, Gesimse, Sohlbänke, eloxierte Teile u.ä. sowie die spätere Beseitigung.

j) Die Kosten für Aufenthalts- und Lagerräume.

k) Das Wiederherstellen der durch die eigenen Arbeiten beschädigten Grünanlagen (durch Anlieferungen, Lagerflächen etc.)

l) Das Herstellen von bis zu 0,50 m² grossen mobilen Musterflächen nach Vorauswahl vorliegender Farbvorschläge.

Besondere Hinweise

Bei dieser Ausschreibung wird zur Bedingung gemacht, dass keine Baustoffe verwendet werden, die

a) voll- oder teilhalogenierte Fluorchlorkohlenwasserstoffe (FCKW, HFCKW) enthalten oder unter Verwendung dieser Stoffe hergestellt wurden

b) UF  Montageschäume (Harnstoff-Formaldehyd-Schaumkunststoff) und Baustoffe deren  Ausgleichskonzentration für Formaldehyd 0,05 ppm (parts per million; 1,0 mg/kg) im  Prüfraum überschreitet. (Das Prüfverfahren richtet sich nach der Richtlinie des Ausschusses für Einheitliche Technische Baubestimmungen (ETB) zur Begrenzung der Formaldehydemission in die Raumluft bei Verwendung von Harnstoff-Formaldehydharz Ortschaum)

c) Lösemittelhaltige Farben und Lacke sind zu vermeiden. Für eine Verwendung im Einzelfall ist die Zustimmung vom Auftraggeber einzuholen.

Produkt- und Systemvorgaben

Vor Angebotsabgabe sind die Oberflächen der Fassadenflächen auf die ausgeschriebene Ausführungsart des Anstrichsystems hin zu prüfen.

Folgende Fabrikate können verwendet werden:
Brillux
Caparaol
Herbol
Sto
oder gleichwertig

Das angebotene Fabrikat ist vor Angebotsabgabe zu benennen.

Die Farbtöne sind in Absprache mit der Bauleitung festzulegen. Für farbige Anstrichsysteme, einschl. deren Putze gelten folgende Farbtonstufen:

hell getönt  entspricht Hellbezugswerten  51 -100

mittel getönt  entspricht Hellbezugswerten  26 - 50

satt getönt  entspricht Hellbezugswerten  25 - 11

Voll- oder  entspricht Hellbezugswerten  0 - 10
Sonderton

Hellgetönte Beschichtungen werden nicht gesondert vergütet und sind in den Einheitspreis für weisse Anstriche einzukalkulieren. Die weiteren Abstufungen werden gesondert vergütet und sind bei Bedarf gesondert im LV aufgeführt.

Die o. a. Abstufung gilt nicht für Lacke und Lasuren. Sind Lack- und Lasurarbeiten von Holz- und Stahlbauteilen im LV enthalten, sind sämtliche Farbtonstufen in den Einheitspreis einzukalkulieren. Sie werden nicht gesondert vergütet.

Untergrundprüfung

Die Überprüfung des vorhandenen Untergrundes auf Mängel oder nicht ausreichenden Vorleistungen hat der AN unbedingt durchzuführen. Gemäss VOB Teil B, DIN 1961 § 4 Nr. 3 sowie VOB Teil C ist der AN verpflichtet vor Beginn der Arbeiten die örtl. Bauleitung schriftlich auf Mängel hinzuweisen. Der AN haftet für alle später auftretenden Schäden in vollem Umfang, wenn die Mängelmeldung nicht rechtzeitig schriftlich erfolgt ist.

Artenschutz an Gebäuden

Vor und während der Durchführung von Gerüst-, Fassaden- oder Dacharbeiten ist durch den AN zu überprüfen, ob durch die beabsichtigten und beauftragten Maßnahmen evtl. gebäudebewohnende Tierarten wie z.B. Mauersegler, Fledermäuse, Schwalben u.A. gestört oder vertrieben werden. Die Vorschrift des § 44 Bundesnaturschutzgesetz ist zu beachten. Bei drohenden Verstößen gegen diese Vorschrift ist zwingend die weitere Vorgehensweise mit der Bauleitung des AG bzw. gemeinsam mit dem Amt für Umwelt und Grün abzustimmen. Soweit die Umsetzung der Maßnahmen bereits begonnen hat und die drohende Beeinträchtigung nicht vor Beginn der Maßnahmen erkennbar war, sind die Arbeiten umgehend bei Erkennen eines drohenden Verstoßes gegen § 44 BNatSG in dem entsprechenden Bereich vorübergehend bis zur abschließenden Klärung der weiteren Vorgehensweise auszusetzen.

.

### Bereich 0 Deutzer Str. 98, 40229 Düsseldorf

*Hinweis: Angaben zum Objekt*
Beschreibung:

Bei dem Objekt handelt es sich um ein Mehrfamilienhaus mit drei Etagen und einem Satteldach. Das haus ist linksseitig angebaut. Rechtsseitig befindet sich eine Zufahrt zu einem Hinterlieger. Diese Zufahrt dient als Feuerwehrzufahrt uns ist dementsprechend in ausreichendem Umfang für die Feuerwehr freizuhalten.

Das Haus wurde vor wenigen Jahren mit einer Fassadendämmung versehen. Insofern ist auf einen sorgsamen Umgang mit der Fassade zu achten.

Im Zuge der Dacharbeiten muss eine Ertüchtigung der Dachkonstruktion erfolgen. Insofern sind hier Abstimmungen mit den einzelnen Gewerken erforderlich.

### Bereich 1

#### Abschnitt 1.1 Baustelleneinrichtung / Gerüst

*Hinweis: Zufahrt Hinterlieger = Feuerwehrzufahrt*
Die Zufahrt zum Hinterlieger ist eine Feuerwehrzufahrt und muss dementsprechend in geforderter Höhe und Breite für Einsatzfahrzeuge der Feuerwehr nutzbar sein.

*Hinweis: Mitbenutzung durch andere Gewerke*
Im Zuge der Dacharbeiten muss der Dachstuhl ertüchtigt werden. Dementsprechend ist die Mitbenutzung des Gerüstes durch andere Gewerke obligatorisch.

**1.1.10 Sondernutzungsgenehmigung**
Sondernutzungsgenehmigung zum Aufstellen von Containern oder Gerüsten auf fremden Grundstücken bei der zuständigen Behörde einholen.
Menge: 1,000 Stk

**1.1.20 Gerüst (Gerüstegruppe 3)**
Gerüst der Gerüstegruppe 3 für Dachdecker- und Dachdeckerklempnerarbeiten aufbauen, vorhalten und nach Beendigung der Arbeiten wieder abbauen und abfahren. Die Grundmietzeit beträgt vier Wochen. Danach wir eine Überleihgebühr von 6% pro Pauschale.
Menge: 520,000 m²

**1.1.30 Verlängerung Gerüst um eine Woche**
Gerüst Verlängerung um eine Woche:
Menge: 2,000 Wo

**1.1.40 Zulage Fußgängertunner**
Zulage zu dem Stahlrohrgerüst für den Bau eine Fußgängertunnels (4-dielig) im Bereich von Bürgersteigen oder Hauseingängen. .
Menge: 16,000 m

**1.1.50 Verlängerung Fußgängertunnel um eine Woche**
Menge: 2,000 Wo

**1.1.60 Dachfanggerüst**
Dachfanggerüst als Ergänzung bzw. Erweiterung der Gerüstes aus geprüften Fangnetzen in der erforderlichen Höhe aufbauen, vorhalten und nach Beendigung der Arbeiten abbauen und abfahren. Die Grundmietzeit beträgt vier Wochen.
Menge: 32,000 m

**1.1.70 Verlängerung Dachfanggerüst um eine Woche**
Menge: 2,000 Wo

**1.1.80 Verlängerungskonsolen als Ergänzung**
Verlängerungskonsolen als Ergänzung bzw. Erweiterung des Gerüstes in einer Breite von ca. 0,30m aufbauen, vorhalten und nach Beendigung der Arbeiten wieder abbauen und abfahren. Die Grundmietzeit beträgt vier Wochen.
Menge: 32,000 m

**1.1.90 Verlängerung der Verlängerungskonsolen um eine Woche**
Menge: 2,000 Wo

**1.1.100 Gitterträger als Ergänzung**
Gitterträger als Ergänzung bzw. Erweiterung des Gerüstes aufbauen, vorhalten und nach Beendigung der Arbeiten wieder abbauen und abfahren. Die Grundmietzeit betrögt vier Wochen.
Menge: 40,000 m

**1.1.110 Verlängerung Gitterträger um eine Woche**
Menge: 2,000 Wo

**1.1.120 Zulage zu dem Gerüstbau**
*** Bedarfsposition ohne GB
Zulage zu dem Gerüstbau für den Schultertransport an Orte, wo eine Zufahrt mit dem LKW nicht möglich ist.
Menge: 1,000 pausch

**1.1.130 Personenabsturznetze**
Personenabsturznetze:
Personenabsturznetze im inneren Bereich der Dachfläche gemäß der Unfallverhütungsvorschriften aufhängen, für die Dauer der Arbeiten vorhalten und nach Beendigung der Arbeiten wieder abhängen und abfahren. Die Grundmietzeit beträgt vier Wochen.
Menge: 32,000 m

**1.1.140 Verlängerung Personenabsturznetze um eine Woche**
Menge: 2,000 Wo

**1.1.150 Absperrung und Materialcontainer**
*** Pauschalposition
Absperrung und Materialcontainer:
Notwendige Baustelleneinrichtung wie Absperrungen und Container für die Dauer der Bauzeit liefern, vorhalten und nach Beendigung der Arbeiten wieder abfahren.
Menge: 1,000 psch

**1.1.160 Miettoilette**
*** Pauschalposition
Miettoilette
Miettoilette anliefern, vorhalten und nach Beendiigung der Maßnahme wieder abfahren. Die Grundmietzeit beträgt vier Wochen.
Die Mitbenutzung durch andere an der Maßnahme beteiligten Gewerke ist obligatorisch.
Menge: 1,000 psch

**1.1.170 Verlängerung Miettoilette um eine Woche**
Menge: 2,000 Wo

**1.1.180 Absetzcontainer 7-10 m³**
Absetzcontainer:
Absetzcontainer in eienr Größe von ca. 7- 10 m³ für die Abfuhr von Abrissmaterialien vorhalten und fachgerecht entsorgen.
Menge: 4,000 Stk.

**1.1.190 Absetzcontainer 20 m²**
Absetzcontainer:
Absetzcontainer in eienr Größe von ca. 20 m³ für die Abfuhr von Abrissmaterialien vorhalten und fachgerecht entsorgen.
Menge: 2,000 Stk.

**1.1.200 Facharbeiter für unvorhergesehene oder nicht im Leistungsverzeichnis erhaltene Arbeiten zum N**
Facharbeiter für unvorhergesehene oder nicht im Leistungsverzeichnis erhaltene Arbeiten zum Nachweis.
Menge: 8,000 Std

**1.1.210 Fachhelfer für unvorhergesehene oder nicht im Leistungsverzeichnis erhaltene Arbeiten zum Nachweis.**
Menge: 8,000 Std

#### Abschnitt 1.2 Steildacharbeiten Demontage

**1.2.10 Alte Dacheindeckung entfernen**
Alte Dacheindeckung entfernen
Alte Dacheindeckung einschließlich der Tragelattung demontieren und fachgerecht entsorgen.
Menge: 230,000 m²

**1.2.20 Alten Wärmedämmstoff entfernen**
Alten vorhandenen Wärmedämmstoff entfernen und fachgerecht entsorgen.
Menge: 230,000 m²

**1.2.30 Alte bituminöse Unterdeckbahn entfernen**
Alte bituminöse Unterdeckbahn entfernen
Alte bituminöse Unterdeckbahn entfernen und fachgerecht entsorgen.
Menge: 230,000 m²

**1.2.40 Alte Kaminkopfbekleidung enfernen**
Alte Kaminkopfbekleidung enfernen und fachgerecht entsorgen
Menge: 9,000 m²

**1.2.50 Alte Schalung entfernen und fachgerecht entsorgen**
Menge: 9,000 m²

**1.2.60 Alte Sanitärlüfter demontieren und fachgerecht entsorgen**
Menge: 8,000 Stk

**1.2.70 Alte Laufroste demontieren und fachgerecht entsorgen**
Menge: 10,000 m

**1.2.80 Alte Trittsteine entfernen und fachgerecht entsorgen**
Menge: 15,000 Stk

**1.2.90 Alte First- oder Gratsteine entfernen und fachgerecht entsorgen**
Menge: 14,500 m

**1.2.100 Alte Ortgangsteine enfernen und fachgerecht entsorgen**
Menge: 32,000 m

#### Abschnitt 1.3 Steildacharbeiten Aufbau

**1.3.10 Holzschalung montieren**
Holzschalung  montieren
Holzschalung aus Profilbrettern im sichtbaren Dachüberstandsbereich montieren.
Montage erfolgt unterhalb der Sparren
Farbton: Weiß
Dicke: 14mm
Menge: 8,000 m²

**1.3.20 Unterspannbahn einbauen**
Unterspannbahn mit der entsprechenden Höhen- und Seitenüberdeckung einbauen.
Hersteller: Delta Maxx Plus (Mit Klebestreifen in der Überdeckung)
Flächengewicht: 190 gr./qm
Menge: 230,000 m²

**1.3.30 Unterspannbahn an aufgehenden Bauteilen**
Unterspannbahn an aufgehenden Bauteilen hochführen und fachgerecht abdichten
Menge: 22,000 m

**1.3.40 Unterspannbahn an Dachflächenfenster**
Unterspannbahn an Dachflächenfenster über 1m² Grundfläche hochführen und fachgerecht abdichten
Menge: 7,000 Stk

**1.3.50 Unterspannbahn an kleinformatigen Durchdringungen**
Unterspannbahn an kleinformatigen Durchdringungen, wie Lüfter, Dunstrohre oder Antennen etc. hochführen und fachgerecht abdichten.
Menge: 8,000 Stk

**1.3.60 Dichtband unterhalb der Konterlattung**
Dichtband liefern und unter der Konterlattung fachgerecht montieren.
Menge: 230,000 m²

**1.3.70 Konterlattung aus Dachlatten**
Konterlattung aus Dachlatten liefern und fachgerecht montieren. Die Befestigung erfolgt auf dem Dachsparren.
Maße: 30x50mm
Menge: 230,000 m²

**1.3.80 Tragelattung aus Dachlatten**
Tragelattung liefern und auf der vorhandenen Holzunterkonstruktion fachgerecht montieren.
Maße: 30 x 50mm
Menge: 230,000 m²

**1.3.90 Zulage Betondachsteine verklammern**
Betondachsteine liefern und auf der vorhandenen Tragelattung fachgerecht montieren inkl. Befestigungsmaterial.
Typ: Finkenbergerpfanne
Oberfläche: Top 2000
Menge: 230,000 m²

**1.3.100 Trockenfirst für Betondachsteine**
Trockenfirst für Betondachsteine mit Dachlattenunterkonstruktion, Trockenfirstelemente und Aluminiumbefestigungsklammern liefern und montieren.
Menge: 14,500 m

**1.3.110 Firstanfang- & Firstendsteine aus Beton passend zur Firstausführung liefern und montieren.**
Menge: 2,000 Stk

**1.3.120 Firstanschlüsse**
Firstanschlüsse im Bereich von Kaminköpfen oder an aufgehenden Bautele mit Bleistücken fachgerecht eindichten und liefern.
Menge: 2,000 Stk

**1.3.130 Dachrandeindeckung**
Dachrandeindeckung aus Giebelbetondachsteinen liefern & fachgerecht montieren.
Menge: 40,000 m

**1.3.140 Ortganguntersichtverkleidung**
*** Bedarfsposition ohne GB
Ortganguntersichtverkleidung aus Glattkantbrettern ohne Farbbeschichtung liefern und montieren.
Menge: 1,000 m

**1.3.150 Ortganguntersichtverkleidung**
Ortganguntersichtverkleidung aus Glattkantbrettern ohne Farbbeschichtung liefern und montieren.
Menge: 70,000 m

**1.3.160 Dachtritte**
Dachtritte aus Alumiumguss im Farbton Alu-Natur, in der Größe 18x16 cm liefern und fachgerecht montieren
Menge: 15,000 Stk

**1.3.170 Standroste**
Standroste aus Alumiumguss im Farbton Alu-Natur, in der Größe 80x25 cm liefern und fachgerecht montieren
Menge: 10,000 Stk

**1.3.180 Schneefanggitter**
Schneefanggitter für Betondachsteine oder Tondachziegel liefern und fachgerecht montieren

Art: verzinkte Stützen passend zur Dacheindeckung, verzinkte Schneefanggitter in 200/20/2 mm und systemgebundenen Stoßverbindern.
Menge: 14,500 m

**1.3.190 Kunststoff Sanitär Entlüfter**
Kunststoff Sanitär Entlüfter mit flexiblem Anschlussschlau für Betondachsteine im Standardfarbton liefern und fachgerecht montieren.

Zusätzlich wird in die Unterspannbahn ein Dämmungszuluftelement zur Durchführung des Anschlussschlauches fachgerecht montiert.
Menge: 8,000 Stk

**1.3.200 Dämmungszuluftelemente**
Unterspannbahn aufschneiden und Dämmungszuluftelemente mit einem Querschnitt von 200cm² liefern und fachgerecht montieren.
Menge: 8,000 Stk

**1.3.210 Traufenzuluftelemente**
Traufenzuluftelemente ohne Schaumstoffstreifen gemäß den örtlichen Erfordernissen liefern und fachgerecht montieren.
Menge: 29,000 m

**1.3.220 Dacheindeckung**
Dacheindeckung an aufgehenden Bauteilen oder Durchbrüchen anschneiden und nach Bedarf mit VA-Klammern/Schrauben befestigen
Menge: 46,000 m

**1.3.230 Anschlüsse aus Blei**
Anschlüsse aus Blei mit einem Zuschnitt von ca. 333mm im Bereich von aufgehenden Bauteilen liefern und fachgerecht montieren.
Menge: 8,000 m

**1.3.240 Bleiecken**
Bleiecken im hinteren Übergangsbereich von den Dachgauben zu der Dachfläche liefern und fachgerecht montieren.
Menge: 2,000 Stk

**1.3.250 Holzunterkonstruktion und Faserzementplatten**
Kaminflächen mit einer Holzunterkonstruktion versehen und anschließend mit Faserzementplatten verkleiden.  (inkl. Material)
Menge: 9,000 m²

**1.3.260 Holzunterkonstruktion und Zink-Scharenbleche**
Kaminflächen mit einer Holzunterkonstrukiton versehen und anschließend mit Zink-Scharenblech verkleiden. ( inkl. Metrial)
Menge: 1,000 m²

**1.3.270 Kamin-Abdeckscheiben 1 bis 2 qm**
Kamin-Abdeckscheiben aus Faserzement liefern und  direkt auf dem Kaminkopf zur Abdeckung der aufgebrachten Bekleidung aufdübeln und die Rauchabzugsöffnungen ausschneiden.
Dicke: 10mm
Maße: 1 bis 2 m²
Menge: 2,000 Stk

**1.3.280 Kamin-Abdeckscheiben bis 1 qm**
Kamin-Abdeckscheiben aus Faserzement einsch. der Abstandshalter liefern und aufdübeln
Dicke: 10mm
Maße: bis 1 m²
Menge: 2,000 Stk

**1.3.290 Vorhandene Dachwohnraumfenster ausbauen**
Vorhandene Dachwohnraumfenster ausbauen und im Zuge der Dacheindeckung um Konterlattenstärke erhöhen und anschließen neu montieren. Das Schließen der entstandenen Spalten an der Inneverkleidung erfolgt bauseits.
Fenstermaße: über 1m².
Menge: 7,000 Stk

**1.3.300 Dampdbremsfolie liefern und montieren**
Dampdbremsfolie liefern und von außen oberhalb der ausgebauten Breich fachgerecht montieren und über die Sparren führen. Die Längs- und Querschnittsüberdeckungen werden mit einem zum System passenden Dichtband geschlossen.

Produkt: Delta Sd-Flexx
Menge: 230,000 m²

**1.3.310 Anschlüsse im Pfettenbereich**
Anschlüsse im Pfetten-, Drempelbereich, sowie an den Giebelwänden und sonstige begrenzende Bauteile mit einer Fugenmasse luftsicht und fachgerecht herstellen.
Menge: 80,000 m

**1.3.320 Anschlüsse Wohnraumdachfenster**
Anschlüsse Wohnraumdachfenster über 1m² Grundfläche mit luftdichten Abschlussband fachgerechte herstellen.
Menge: 7,000 Stk

**1.3.330 Anschlüsse an Zangen, Sanitär-Entlüfter oder sonstigen durchdringenden Bauteilen**
Anschlüsse an Zangen, Sanitär-Entlüfter oder sonstigen durchdringenden Bauteilen mit einem luftdichtem Abschlussband fachgerecht herstellen.
Menge: 8,000 Stk

#### Abschnitt 1.4 Klempnerarbeiten

**1.4.10 Alte Kasten-,Aufdach-,Vorhängedachrinne demontieren**
Alte Kasten-,Aufdach-,Vorhängedachrinne demontieren und fachgerecht entsorgen.
Menge: 4,500 m

**1.4.20 Bohlen**
Bohlen mit entsprechendem Befestigungsmaterial liefern und fachgerecht montieren.

Form: Rechteckig
Maße: 30 x 140mm
Untergrund: Holz
Menge: 4,500 m

**1.4.30 Vorhängedachrinne**
Vorhängedachrinne einschließlich der erforderlichen Rinneisen liefern und auf Holzuntergrund aus Holz fachgerecht montieren.

Form: Halbrund/Kastenförmig
Maße: 500mm/4teilig
Material: Zink walzblank
Menge: 4,500 m

**1.4.40 Traustreifen**
Traustreifen als Übergang von der Dachrinne zur Dachfläche liefern und fachgerecht montieren.

Maße: 333mm
Material: Zink walzblank
Menge: 4,500 m

**1.4.50 Endstücke**
Endstücke als Zulage zur Dachrinne liefern und fachgerecht montieren.

Maße: 500mm
Material: Zink walzblank
Menge: 2,000 Stk

**1.4.60 Einhängestützen**
Einhängestützen als Übergang von der Dachrinne zum Regenrohr liefern und fachgerecht montieren

Maße: 333mm
Material: Zink walzblank
Menge: 1,000 Stk

**1.4.70 Bögen**
Bögen für die Regenrohre liefern und fachgerecht montieren.

Durchmesser: 76mm
Material: Zink walzblank
Menge: 4,000 Stk

#### Abschnitt 1.5 Aufsparrendämmung und erf. Nebenarbeiten

**1.5.10 Schub und Randhölzer einbauen**
Schub und Randhölzer mit entsprechendem Befestigungsmaterial einbauen.

Form: rechteckig
Zuschnitt: 100 x 200 mm
Untergrund: Holz
Lohn + Material
Menge: 108,000 m

**1.5.20 Bohlen einbauen**
Bohlen mit entsprechendem Befestigungsmaterial einbauen

Form: Keilförmig
Zuschnitt: 140 x 50 x 20 mm
Untergrund: Holz
Lohn + Material
Menge: 38,000 m

**1.5.30 Aufsparrendämmung einbauen 160 mm 023**
*** Bedarfsposition ohne GB
Aufsparrendämmung liefern und Oberhalb der Sparren verlegen.

Produkt: Bauder PIR Pluss 160mm oder gleichwertig
Wärmeleitfähigkeit: 023W/(mK)
Dämmstoffdicke: 160 mm
Lohn + Material
Menge: 1,000 m²

**1.5.40 Aufsparrendämmung einbauen 200 mm 023**
Aufsparrendämmung liefern und Oberhalb der Sparren verlegen.

Produkt: Bauder PIR Pluss 200mm oder gleichwertig
Wärmeleitfähigkeit: 023W/(mK)
Dämmstoffdicke: 200 mm
Lohn + Material
Menge: 240,000 m²

**1.5.50 Konterlattung einbauen**
Konterlattung aus Dachlatten einbauen. Die Befestigung erfolgt mit entsprechenden Schrauben durch den Wärmedämmstoff gemäß den Empfehlungen des Herstellers oder der Statik.
Abmessung: 40 * 60 mm
Lohn + Material
Menge: 240,000 m²

**1.5.60 Schnitte im Bereich von Durchdringungen**
Schnitte im Bereich von Durchdringungenoder an aufgehenden Bauteilen als Zulage zu den Polyurethan Steildachelementen herstellen, nach Bedarf zusätzlich mit PU-Schaum ausschäumen und mit einer Kaltselbstklebebahn abdichten.
Lohn + Material
Menge: 60,000 m

**1.5.70 Fugenabdichtung**
Fugenabdichtung zwischender Rohbaukonstruktion und den Steildachdämmelementen mit PU-Schaum herstellen.
Lohn + Material
Menge: 99,000 m

**1.5.80 Holzunterkonstruktion zur Abdeckung des Höhenversatzes im Traufen und/oder Ortgangbereich**
Holzunterkonstruktion zur Abdeckung des Höhenversatzes im Traufen und/oder Ortgangbereichbedingst durch den Einbau des Aufdachdämmstoffs liefern und einbauen.
Lohn + Material
Menge: 90,000 m

**1.5.90 Durchbrüche durch den Aufdachdämmstoff herstellen**
Durchbrüche durch den Aufdachdämmstoff einschl. einer Dämmstoffhülse herstellen.
Lohn + Marerial
Menge: 8,000 Stk

**1.5.100 Lochblechprofil einbauen**
Mehrfach gekantetes Lochblechprofil mit einem zuschnitt von ca. 250 mm liefern und im Traufbereich zur Aufnahme der ersten Dachziegelreihe einbauen.
Lohn + Material
Menge: 38,000 m

**1.5.110 Alte vorhandene Traufbohlen ausbauen und vom Dach in einen Container befördern.**
Alte vorhandene Traufbohlen ausbauen und vom Dach in einen Container befördern. Entsorgung wird zum Nachweis des tatsächlich entstandenen Kostenaufwandes gesondert abgerechnet.
Menge: 38,000 m

**1.5.120 Dachrinne demontieren, seitlich lagern und später mit neuen Rinneisen wieder anbringen.**
Dachrinne demontieren, seitlich lagern und später mit neuen Rinneisen wieder anbringen.
Lohn + Material
Menge: 30,000 m

**1.5.130 Fallrohre der neuen Situation anpassen und verlängern**
Fallrohre der neuen Situation anpassen und verlängern.
Lohn + Material
Menge: 3,000 Stk

**1.5.140 Velux Dämm- und Montagerahmen liefern und montieren**
Velux Dämm- und Montagerahmen liefern und montieren.
Lohn + Material
Menge: 7,000 Stk

**1.5.150 Velux Dampfsperrenschürze liefern und montieren**
Velux Dampfsperrenschürze liefern und montieren.
Lohn + Material
Menge: 7,000 Stk

#### Abschnitt 1.6 Stundenlohnarbeiten

*Hinweis: Stundenlohnarbeiten*
Stoffe oder Bqauteile, Bauhilfs- und Betriebsstoffe usw. werden zum Nachweis, nach den z.Zt. der Lieferung gültigen Material-Tagespreisen vergütet.
Die Arbeitsberichte sind der Bauleitung innerhalb von 2 Werktagen zur Anerkennung vorzulegen.

**1.6.10 Facharbeiter**
Facharbeiter für unvorhersehbare Arbeiten zum Nachweis.

Nur auf Anweisung der Bauleitung!
Menge: 20,000 Std

**1.6.20 Helfer**
Helfer für unvorhersehbare Arbeiten zum Nachweis.

Nur auf Anweisung der Bauleitung!
Menge: 20,000 Std

**1.6.30 Auszubildender**
*** Bedarfsposition ohne GB
Auszubildender für unvorhersehbare Arbeiten zum Nachweis.

Nur auf Anweisung der Bauleitung!
Menge: 1,000 Std
